# Mülheim - Neubau Heißener Bad
Angebotsaufforderung (GAEB DA XML 3.2, DA83)
Projekt: G20063
Währung: EUR
Vergabeart: Beschränkte Ausschreibung
Erstellt mit: GXML Toolbox V3.3 R20220330, ORCA AVA 25.0.5 - Enterprise Edition 25.00.05, 20.03.2025

## I.Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

Baustellenbeschreibung

Der Ersatzbau des Hallenbades befindet sich auf dem Flurstück 824 Flur 1 der Gemarkung Heißen. Die verkehrstechnische Anbindung erfolgt von Osten über die Yorck-Straße.

Es dürfen keine schwebenden Lasten außerhalb der abgegrenzten Baustellenfläche bewegt werden.

Das Gelände ist von Süden nach Norden hin abfällig. Es besitzt einen Höhenversprung im Gelände von 5,0 m.
Auf der Fläche sind aktuell bauliche Anlagen (Umkleide- und Sanitärgebäude, Kinderbecken etc.) vorhanden. Das Gelände ist mit schützenwertem Baumbestand versehen. Im Zuge der Baumaßnahme wird das Gelände zum Teil neu gestaltet. Für die Baustelleneinrichtung stehen Teile des Grundstücks zur Verfügung. Die betreffenden Bereiche sind mit der Objektüberwachung abzustimmen. Ein Baustelleneinrichtungsplan ist der Ausschreibung beigefügt.

Einrichten und Räumen der Baustelle einschl. An- und Abfahrt und Vorhalten aller benötigten Geräte, Ausrüstungen, Werkzeuge, Maschinen, Gerüste, Container und Einrichtungen für sämtliche in der Leistungsbeschreibung aufgeführten Leistungen im notwendigen Umfang zur Erfüllung der vorgegebenen Fertigstellungsfristen, soweit nicht gesondert ausgeschrieben. Wiederherstellung des ursprünglichen Zustands aller benutzten Flächen.

Dieses beinhaltet auch sämtliche Transporte (innerhalb und außerhalb des Gebäudes) der erforderlichen Hilfsmittel und Geräte sowie deren Feinreinigung.

Räumlichkeiten können dem AN nicht zur Verfügung gestellt werden.
Anfallende Materialien, wie Bauschutt und sonstige Abfälle aus dem Bereich des AN, sind sortenrein in Containern zu sammeln, direkt abzufahren und zu entsorgen. Dabei sind der Abfallkatalog und die Durchführung des Abfallsatzung des jeweiligen Landkreises/Stadt zu beachten. Die Baustelle ist täglich zu säubern.
Jede Firma ist für die Entsorgung des selber verursachten Bauschuttes inkl. Deponiegebühren zuständig.
Sollte trotz Aufforderung durch die Bauleitung der Bauschutt nicht beseitigt werden, wird dieser 3 Tage nach Aufforderung auf Kosten des Verursachers beseitigt - Abrechnung erfolgt dann über einen Zahlungeinbehalt in Höhe von bis zu 3% der Rechnungssumme.

Wir verweisen hier auf den beigefügten Baustelleneinrichtungsplan.

Sanitäre Anlagen werden für die Bauzeit bauseits gestellt.

Die Baustelle hat in jeder Bauphase ordentlich und aufgeräumt zu erscheinen. Die Reinigung der Straßen und Wege innerhalb und außerhalb des Baugrundstückes von Verschmutzung durch Baufahrzeuge hat entsprechend den  Forderungen des AG erfolgen. Die Kosten hierfür sind in die Einheitspreise mit einzurechnen.

Eine Baube-/Überwachung wird vom AG nicht gestellt.

Die Verkehrswege für die LKW-Fahrzeuge mit Anhängern und die Beladeflächen sind während der Bauarbeiten für den AG ständig freizuhalten. Eine evtl. unumgänglich notwendige zeitlich begrenzte Sperrung muss fristgerecht mit der Stadt abgestimmt und von dieser genehmigt werden. Alle Sicherungsmaßnahmen für den Betrieb der Baustelle sind durch den AN ohne besondere Vergütung durchzuführen.

Werden öffentliche Flächen über das vorgesehene Maß (zeitlich und räumlich) auf Veranlassung des Auftragnehmers in Anspruch genommen, hat dieser die entsprechende Abstimmung mit den Behörden vorzunehmen (z. B. Gewichtsbeschränkungen, Sondernutzungserlaubnis nach StVO etc.) und die erhöhten Gebühren zu tragen.
Alle Verkehrswege, Zufahrten, Zugänge und Fußwege sind freizuhalten, so dass deren Nutzung ohne Gefährdung und wesentliche Einschränkungen für die Nutzer sowie des öffentlichen Verkehrs der umliegenden Straßen möglich ist. Die Zufahrt  ist während der gesamten Bauzeit freizuhalten.
Während der Winterzeit sind die Verkehrswege innerhalb des Baugeländes - ohne gesonderte Berechnung und ohne Aufforderung von Schnee und Eis zu räumen und zu streuen. Die Beseitigung von Oberflächenwasser im und an Gebäudeteilen sowie im und am notwendigen Arbeitsbereich, ist Bestandteil der Leistungen und wird nicht gesondert vergütet

Baustrom und Bauwasser werden bauseits durch den Auftraggeber über festgelegte Anschlusspunkte auf dem Gelände bzw. im Gebäude allen Gewerken zur Verfügung gestellt. Verlängerungsleitungen vom Übergabepunkt bis hin zur Einsatzstelle hat der AN zu stellen.
Vom Auftraggeber wird keine Arbeitsplatzbeleuchtung oder allgemeine Baubeleuchtung zur Verfügung gestellt. Für die Beleuchtung der Baustelle / Arbeitsbereiche mit ausreichend Beleuchtungseinheiten hat der AN zu sorgen. Die Kosten werden nicht gesondert vergütet. Dies gilt auch für die notwendige Beleuchtung zur Durchführung eines Zweischichtbetriebes.

Frisch- bzw. Abwasser darf nicht unkontrolliert entweichen. Abwasser muss ordnungsgemäß eingeleitet werden, es darf keine größeren Verunreinigungen aufweisen, als es die Entwässerungssatzung der Stadt vorschreibt (in der jeweils gültigen Fassung). Die Versorgungsanschlüsse sind vom AN zu beantragen und vorzuhalten, über die Lage muss sich der Unternehmer vor Ort persönlich informieren, Durchmesser und Leistung sind entsprechend zu dimensionieren. Die Einleitung des Wassers ist der Unteren Wasserbehörde anzuzeigen. Dies zählt auch für die offene Wasserhaltung.
Alle Sicherungsmaßnahmen für den Betrieb der Baustelle sowie für den reibungslosen Betriebsablauf des AG sind durch den AN ohne besondere Vergütung durchzuführen.
Vorh. Bauteile sind gegen Verschmutzung, Beschädigungen etc. in geeigneter Form zu schützen. Eine besondere Vergütung erfolgt hierfür nicht, die Kosten sind in die jeweiligen EPs einzukalkulieren.

Die Reduzierung der Lärmemissionen durch Baumaschinen, Geräte und Fahrzeugverkehr auf der Baustelle ist durch geeignete Maßnahmen, zum Beispiel durch den Einsatz lärmarmer Maschinen, sicherzustellen. Geräte und Maschinen nach dem Anhang der 32. BImSchV dürfen im Freien nur an Werktagen in der Zeit von 07.00 Uhr bis 20.00 Uhr betrieben werden (§7 Abs. 1 32. BImSchV).

Bodenverhältnisse, Baugrund und seine Tragfähigkeit sowie die hydrologischen Werte von Grundwasser sind dem anl. Bodengutachten zu entnehmen.

Auf dem Grundstück befinden sich, hauptsächlich im Bereich der Liegewiese, zahlreiche Bäume. Der vorhandene Strauch- und Baumbestand ist zu schützen.

Bescheinigungen über die Kampfmittelfreiheit liegen  vor. Dennoch ist der Auftragnehmer verpflichtet, bei den Erdarbeiten eine angemessene Vorsicht walten zu lassen.

Weist der Erdaushub z. B. eine ungewöhnliche Verfärbung auf oder werden verdächtige Gegenstände zu Tage gebracht, sind die Arbeiten umgehend einzustellen und die zuständigen Behörden hinzu zu ziehen.

Für die Baumaßnahme wird kein Kran bauseits gestellt. Notwendige Hebefahrzeuge hat der AN entsprechend seiner Leistung selbst zu beschaffen und mit einzukalkulieren.

Der Auftraggeber errichtet ein Bauschild unter Angabe des Projektinhaltes.Firmeneigene Werbung von Einzelunternehmern auf eigene Kosten ist nicht erwünscht.

## I. Kalkulationshinweis
I. Kalkulationshinweis

Der Inhalt nachgenannter Vorbemerkungen (allgemeine, projektspezifische und leistungs- gewerkespezifische Vorbemerkungen) und beigefügter Pläne ist bei der Kalkulation zu berücksichtigen. Die sich hieraus ergebenden Leistungen sind mit den Einheitspreisen abgegolten und werden nicht gesondert vergütet.

Die leistungs- gewerkespezifischen Vorbemerkungen sind teilweise erst einzelnen Titeln vorgeschaltet.

Ende der Kalkulationshinweise

## II. Allgemeine Vorbemerkungen
II. Allgemeine Vorbemerkungen

01.0  Lager- und Baustelleneinrichtungsflächen stehen begrenzt zur Verfügung. Lager- und Aufenthaltsräume werden vom AG nicht zur Verfügung gestellt und sind vom AN entsprechend den gesetzlichen Vorgaben für alle Leistungen vorzuhalten. Es werden bauseitig die Zuwegung zur Baustelle und entsprechende Lagerflächen (siehe Baustelleneinrichtungsplan) zur Verfügung gestellt. Die Wegführung im Baufeld selbst ist Sache des AN und entsprechend zu berücksichtigen. Eine Baube- und -überwachung wird vom AG nicht gestellt.

02.0 Strom und Wasseranschlüsse werden bauseits zur Verfügung gestellt und sind allen am Bau Beteiligten zugänglich.

03.0  Die Baustelle hat in jeder Bauphase ordentlich und aufgeräumt zu erscheinen. Sollte vom AG oder der Bauleitung, beobachtet werden, dass der Baureinigung nicht nachgekommen wird, so wird nach erfolgter Inverzugsetzung und nochmaliger schriftlicher Aufforderung Abhilfe zu schaffen, innerhalb von 3 Tagen eine Reinigungsfirma beauftragt, den Bauschutt zu entsorgen. Die hierdurch entstehenden Kosten werden von der Schlussrechnung abgezogen.

04.0 Der Sicherheits- und Gesundheitsplan ( SiGE-Plan) ist zu beachten.

05.0 Der AN sichert zu, dass alle angebotenen Leistungen unter Berücksichtigung und Einhaltung der geltenden Unfallverhütungsvorschriften der entsprechenden BG angeboten wurde.

06.0 In die nachfolgenden LVs ist jeweils die gesamte ordnungsgemäße und fachgerechte Entsorgung aller anfallenden Abfall- und Verpackungsmaterialien einzukalkulieren. Sofern es sich bei den Abfällen um Sondermüll handelt, sind bei der Entsorgung die behördlichen und berufsgenossenschaftlichen Vorschriften einzuhalten.
Für die Entsorgung aller Abfälle, die als Sondermüll gem. des Abfall- beseitigungsgesetzes eingestuft werden, sind dem AG die für ihn bestimmten Durchschläge des Entsorgungsbegleitscheines sowie der Deponieannahmenachweise und Nachweise über die entrichteten und bezahlten Gebühren auszuhändigen.
Die Entsorgung von Sonderabfall, wie giftige  Anstrichstoffe, Lacke, Öle, kontaminierte Baustoffe und Gegenstände usw. aus dem Bereich des AN ist unverzüglich nach Fertigstellung der Leistung vorzunehmen.

07.0 Die Verkehrswege für die LKW-Fahrzeuge mit Anhängern und die Beladeflächen sind während der Bauarbeiten für den AG ständig freizuhalten.
Alle Sicherungsmaßnahmen für den Betrieb der Baustelle sowie für den reibungslosen Betriebsablauf des AG sind durch den AN ohne besondere Vergütung durchzuführen.

08.0  Für alle genannten Marken- und Firmennamen gilt der Grundsatz "..oder gleichwertiger Art", (o.glw.Art).Ggf. sind andere Fabrikate einzutragen!

09.0 Die zu erbringenden Leistungen sind möglichst eindeutig und erschöpfend beschrieben. Das entbindet den AN jedoch nicht, sämtliche planerischen Unterlagen sowie die erf. Vorleistungen anderer ANs auf Eignung für die Durchführung der eigenen Arbeiten zu prüfen.
Bedenken gegen die Ausführung sind vor Beginn der Arbeiten schriftlich anzu- melden. Es ist grundsätzlich die komplette Leistung einschl. Lieferung und Einbau aller Materialien, sämtlicher Kleinteile und
Befestigungsmittel anzubieten.

10.0 Für die Ausführung wird erstklassige handwerkliche Arbeit unter Einsatz qualifizierter Fachkräfte gefordert. Nachunternehmer dürfen nur nach vorheriger und schriftlicher Zustimmung des AG / der Bauleitung
eingesetzt werden.

11.0 Der AN ist verpflichtet, für dieses BV einen Fachbauleiter zu benennen. Der Fachbauleiter hat nach Aufforderung durch die Bauleitung an den Baubesprechungen teilzunehmen. Hierbei getroffene Vereinbarungen bzw. Anordnungen der Bauleitung, insbesondere wenn sie der Sicherheit oder dem Baufortschritt dienen, sind unverzüglich Folge zu leisten.

12.0 Die Arbeiten sind so fertigzustellen, wie es der Bauablauf erfordert. Es können Unterbrechungen und mehrere Anfahrten zur vollständigen eigenen Leistungserbringung notwendig sein. Die Kosten sind in den jeweiligen Positionen zu berücksichtigen und werden nicht gesondert vergütet

13.0 Die, dem Leistungsverzeichnis, begefügten Pläne ergänzen und verdeutlichen die im Text beschriebenen Leistungen. Sie sind bei der Kalkulation zu beachten, auch wenn nicht explizit in den Positionen darauf verwiesen wird.

14.0 Vorhandene Bauteile (z. B. Zargen, Fenster, Türen) sind gegen Verschmutzung, Beschädigungen etc. in geeigneter Form zu schützen. Eine besondere Vergütung hierfür erfolgt nicht, die Kosten sind in die
jeweiligen EPs einzukalkulieren.

15.0 Die Dokumentationsunterlagen (wie u.a. Prüfberichte, Entsorgungsnachweise etc.) über die erbrachte Leistung sind vom AN zu erstellen und vor der Abnahme in zweifacher Ausfertigung vorzulegen.

16.0 Die Projektabwicklung erfolgt über eine Online Projektplattform.
Diese betrifft auch die Planverteilung.
Die Pläne sind vom AN eigenverantwortlich im aktuellen Zustand von der Projektplattform herunterzuladen und ggfs. zu vervielfältigen.
Ein Planversand durch den Planer in Papierform wird aus Nachhaltigkeitsgründen nicht erfolgen.
Die tägliche Kommunikation erfolgt über e-mail.

17.0 Bauseits ist eine Videoüberwachung mit Aufschaltung zu einem Wachdienst vorgesehen (Bauwatch o. ä.).

18.0 ie Kosten der Abfallverwertung und der Abfallbeseitigung sind die
Einheitspreise einzurechnen.

Ende der allgemeinen Vorbemerkungen

## 016 Zimmerer- und Holzbauarbeiten

### Titel 10 Baustelleneinrichtung, sonstiges

*Hinweis: Isometrie Dachtragwerk*
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
**10.1 Einrichten der Baustelle**
Lieferung, Aufstellen, Vorhalten, An-/Abtransport über die gesamte Bauzeit
aller notwendigen Maschinen und Geräte sowie der notwendigen Sozialunterkünfte gemäß Arbeitsstättenverordnung (diese sind zwingend, Pausenaufenthalte im Gebäude sind nicht zulässig).

Erstellung der eigenen Lager- und Baustelleneinrichtungsfläche
und Rückbau derselben.

Bei Bedarf, Absicherung der eigenen Baustelleneinrichtungsfläche durch einen mind. 2.0 m hohen Bauzaun, Elemente untereinander fest verbunden.
Unterhalten der eigenen Baustellensicherung während der Bauzeit und Rückbau nach Beendigung der Baumaßnahmen.

Aufstellen, vorhalten und Abräumen von notwendigen
Baustellenhinweisschildern.

In diese Position sind auch die Kosten für die laufende Baureinigung während der gesamten Ausführungszeit des Auftragnehmers einschl. Beseitigung des anfallenden Bauschuttes und -abfalles, getrennt für die Materialien Schutt, Holz, Papier bzw. Kartonagen, Kunststoffe, Farben und Lösemittel, Spraydosen, Metalle und dergleichen (z.B. durch Bereitstellung von Containern) inkl. der anfallenden Kipp- und Entsorgungsgebühren einzurechnen. Die besenreine Säuberung der Baustelle hat wöchentlich mind. einmal zu erfolgen. Die Baureinigung bezieht sich auch auf Lagerplätze und Außenbereiche.

Grundvorhaltezeit 4 Wochen

Toilettenanlagen sind auf dem Gelände vorhanden.
Menge: 1,000 St

**10.2 Verlängerte Vorhaltung Baustelleneinrichtung**
Mehrpreis der vorgenannten Position für Verlängerung der angegebenen Vorhaltedauer (4 Wochen) um 1 Woche der Baustelleneinrichtung.
Gilt auch als Minderpreis bei Verkürzung der Vorhaltezeit.
Menge: 2,000 Wo

**10.3 Werkstatt und Montagepläne/Statik**
Erstellen der Werkstatt und Montagepläne durch den Auftragnehmer.

Incl. des prüffägigen statischen Nachweises

Grundlage des Verlegeplanes ist die Werkplanung des
Architekten im Massstab 1:50 und die Positionspläne des Statikers.
Menge: 1,000 St

**10.4 Terminplan**
Erstellung und Fortschreibung eines Terminplanes inkl. der Detailpunkte der nachbeschriebenen Zimmerarbeiten.

Der Terminplan ist innerhalb von 6 Wochen nach Beauftragung vorzulegen.
Menge: 1,000 St

**10.5 Montagekräne**
Lieferung, Aufstellen, Vorhalten, An-/Abtransport über die gesamte Bauzeit aller notwendigen Krane/Hebezeuge

Grundvorhaltezeit 4 Wochen
Menge: 1,000 St

**10.6 Verlängerte Vorhaltung Montagekräne**
Mehrpreis der vorgenannten Position für Verlängerung der angegebenen Vorhaltedauer (4 Wochen) um 1 Woche
Gilt auch als Minderpreis bei Verkürzung der Vorhaltezeit.
Menge: 1,000 Wo

**10.7 Auffangnetz Schwimmhalle**
Auffangnetz,
montieren, vorhalten, demontiern
incl. An- und Abfahrt

Einbauhöhe ca. 5.2 m über OKRD
Befestigung umlaufen ca. 130m

Nach Rückbau sind die Befestigungslöcher wieder fachgerecht zu verschließen.
Menge: 820,000 m2

**10.8 Auffangnetz Schwimmhalle, Gebrauchsüberlassung**
Gebrauchsüberlassung des Auffangnetzes über die Grundeinsatzzeit hinaus.
Menge: 1,000 Wo

**10.9 Auffangnetz Technikzentrale+Treppenhaus**
Auffangnetz,
montieren, vorhalten, demontiern
incl. An- und Abfahrt

Einbauhöhe ca. 2.2 m über OKRD
Befestigung umlaufen ca. 120m

Nach Rückbau sind die Befestigungslöcher wieder fachgerecht zu verschließen.
Menge: 315,000 m2

**10.10 Auffangnetz Technikzentrale, Gebrauchsüberlassung**
Gebrauchsüberlassung des Auffangnetzes über die Grundeinsatzzeit hinaus.
Menge: 1,000 Wo

### Titel 20 Leimholzbinder

**20.1 Leimbinder, Pos. 8 Dachbinder**
Herstellen, liefern, abbinden, fach- und sachgerecht einbauen von vorgefertigten und abgebundenen Leimholzbindern,

Oberfläche in Auslesequalität (allseitig gehobelt),

Ausführung der Anschlüsse nach Statik

Anschlüße in gesonderter Position

Inclusive Überhöhung

Gggfs. erforderliche Abstützungen / Abstrebungen sind mit einzukalkulieren.

Holzart:  Fichte
Festigkeitsklasse:  GL 28 c

Brandverhalten:  F30
Branddauer:  treq = 30 min
Abbrandrate:  βN = 0.70 mm/min
Zusatzabbrand Vereinfachtes V.: d0 = 7.0 mm
Querzug:  d0,t90 = 20.0 mm

Nutzungsklasse:  2
Abmessung in cm:  26 / 160 (B/H in cm)
Anzahl:  11 Stück
Länge:  22,37 + 2,77 = 25,14 m
Einbauort:  gem. Positionsplan
Einbauhöhe:  4,85 bis 8,15 m ü.OKRB

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Menge: 105,534 m³

**20.2 Leimbinder, Pos. 9 Traufbinder**
Herstellen, liefern, abbinden, fach- und sachgerecht einbauen von vorgefertigten und abgebundenen Leimholzbindern,

Oberfläche in Auslesequalität (allseitig gehobelt),

Ausführung der Anschlüsse nach Statik

Anschlüße in gesonderter Position

Gggfs. erforderliche Abstützungen / Abstrebungen sind mit einzukalkulieren.

Holzart:  Fichte
Festigkeitsklasse:  GL 28 c

Brandverhalten:  F30
Branddauer:  treq = 30 min
Abbrandrate:  βN = 0.70 mm/min
Zusatzabbrand Vereinfachtes V.: d0 = 7.0 mm
Querzug:  d0,t90 = 20.0 mm

Nutzungsklasse:  2
Abmessung in cm:  26 / 160 (B/H in cm)
Anzahl:  11 Stück
Länge:  4,90 m
Einbauort:  gem. Positionsplan
Einbauhöhe:  5,05 bis 8,25 m ü.OKRB

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Menge: 22,422 m³

**20.3 UV-Schutzlasur, farblos**
Auftrag einer effektiven Schutzlasur gegen durch Licht
(UV-Strahlung) ausgelöstes Nachdunkeln der
Holzoberfläche der Leimbinder.

Farbton: farblos

Die Lasur muss folgende Eigenschaften aufweisen:
- Eignung für Feuchträume
- Eignung für Schwimmbäder
- Eignung für Innenbereich
- giftklassefrei.

Bauseitige Schadstellen sind unmittelbar bei der
Montage gemäss Angaben des Elementherstellers
nachzubehandeln.

Angebotenes Fabrikat: '.........'

(Bietereintrag)
Menge: 1160,000 m²

**20.4 Fabrikat der Verbindungselemente**
Die in den statischen Berechnungen genannten Fabrikate der Verbindungselemente und Schrauben dienten als Grundlage der Berechnungen

Dem Bieter ist es freigestellt gleichwertige Verbindungselemente und Schrauben anderer Fabrikate anzubieten.

Verbindungselemente:
Angeb. Fabrikat : '....' (vom Bieter auszufüllen)

Schrauben:
Angeb. Fabrikat : '....' (vom Bieter auszufüllen)
Menge: 0,000

**20.5 Anschluss Detail A**
Schwerlastverbindung herstellen
Holz-Holz

System Befestigung gem. Zulassung
Inclusive aller Platten, Dorne, Schrauben etc. in HCR Aausführung die für die Erstellung der Verbindung erforderlich sind

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Menge: 11,000 Stk

**20.6 Anschluss Detail B**
Schwerlastverbindung herstellen
Beton-Holz

System Befestigung gem. Zulassung
Inclusive aller Platten, Dorne, Schrauben etc. in HCR Aausführung die für die Erstellung der Verbindung erforderlich sind

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Menge: 11,000 Stk

**20.7 Anschluss Detail C**
Schwerlastverbindung herstellen
Beton-Holz

System Befestigung gem. Zulassung
Inclusive aller Platten, Schrauben etc. in HCR Ausführung die für die Erstellung der Verbindung erforderlich sind

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Menge: 1,000 Stk

### Titel 30 Sparrenlage mit OSB Plattenschalung

**30.1 Sparren 10/24 Badehalle und Vordach**
Liefern und Einbauen

von Sparren

Abmessung:  10 x 24 cm
Systemlänge:  5,00 m
stat. System:  2-3 Feldträger
Nadelholz C24 (S10)

Untergrund:  Holzleimbinder

Befestigungsmittel in separater Position
Menge: 2500,000 m

**30.2 Randbalken 10/24 Vordach**
Liefern und Einbauen

von Randbalken

Abmessung:  10 x 24 cm

Nadelholz C24 (S10)

Untergrund:  Sparren NH

Befestigungsmittel in separater Position
Menge: 30,000 m

**30.3 Fusspfette 10/20 Achse A**
Liefern und Einbauen

von Fusspfette

Abmessung:  10 x 20 cm

Nadelholz C24 (S10)

Untergrund:  Stahlbeton
Befestigungsabstand: a=1,25 m

incl. Befestigungsmittel gem. Statik

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Menge: 30,000 m

**30.4 Sparren 20/24 Badehalle**
Liefern und Einbauen

von Sparren

Abmessung:  20 x 24 cm
Systemlänge:  5,00 m
stat. System:  2-3 Feldträger
Nadelholz C24 (S10)

Untergrund:  Holzleimbinder

Befestigungsmittel in separater Position
Menge: 80,000 m

**30.5 Sparren 8/24 Technikzentrale**
Liefern und Einbauen

von Sparren

Abmessung:  8 x 24 cm
Systemlänge:  4,55 m
stat. System:  1 Feldträger
Nadelholz C24 (S10)

Untergrund:  Randpfette an Stahlbetonwand

Einbauort:  Technikzentrale

Befestigungsmittel in separater Position
Menge: 360,000 m

**30.6 Sparren 8/24 Technikzentrale und Vordach**
Liefern und Einbauen

von Sparren

Abmessung:  8 x 24 cm
Systemlänge:  7,85 m
stat. System:  2 Feldträger
Nadelholz C24 (S10)

Untergrund:  Holzpfette

Einbauort:  Technikzentrale

Befestigungsmittel in separater Position
Menge: 55,000 m

**30.7 Sparren 12/24 Technikzentrale**
Liefern und Einbauen

von Sparren

Abmessung:  12 x 24 cm
Systemlänge:  4,55 m
stat. System:  1 Feldträger
Nadelholz C24 (S10)

Untergrund:  Randpfette an Stahlbetonwand

Einbauort:  Technikzentrale

Befestigungsmittel in separater Position
Menge: 40,000 m

**30.8 Randpfette 10/16 Achse M, 6 und 7**
Liefern und Einbauen

von Randpfette

Abmessung:  10 x 20 cm

Nadelholz C24 (S10)

Untergrund:  Stahlbeton
Befestigungsabstand: e=1,25 m

incl. Befestigungsmittel gem. Statik

Stahlblechwinkel ABR 100 und Pfettenbefestigung 8/24 in gesonderter Position

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Menge: 135,000 m

**30.9 Attikaaufkantung**
Liefern und Einbauen

bestehend aus:
Holzbalken (Rähm) 10/10, waagerecht
Holzbalken Stiele)6/10, senkrecht, a=62,5 cm, L=1,19 m
Holzbalken 20/10, waagerecht
OSB/3 Platte innen 18 mm, h=0,63 m
OSB/3 Platte aussen 18 mm, h=1,30 m

incl.Befestigungsmaterial, Stahlknaggen etc. gem Statik

Leistungsumfang "blau" dargestellt

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Menge: 92,500 m

**30.10 OSB/3 Dachplatten, t=30 mm**
Liefern und Einbauen von 30 mm starken OSB-Platten

Befestigung Holzbauschrauben Senkkopf Teilgewinde
6,0x60 mm (nicht vorgebohrt)
Befestigungsabstand Randbereich > a=20 cm
Befestigungsabstand Regelbereich > a=30 cm
Befestigungsmittel in separater Position
Menge: 1875,000 m²

**30.11 Befestigungsschrauben 6 x 60 mm**
Lieferung und Montage
von Befestigungsschrauben
Holzbauschrauben Senkkopf Teilgewinde,
aus verzinktem, gehärtetem Stahl

Durchmesser:  6 mm
Länge:  60 mm
Befestigungsabstand Randbereich: a=20 cm
Befestigungsabstand Regelbereich: a=30 cm

angebotenes Fabrikat: '.........'
  (vom Bieter einzutragen)
Menge: 11000,000 St

**30.12 Befestigungsschrauben 8 x 340 mm**
Lieferung und Montage
von Befestigungsschrauben
Holzbauschrauben mit großem Scheibenkopf,
aus verzinktem, gehärtetem Stahl

Durchmesser: 8 mm
Länge:  340 mm

angebotenes Fabrikat: '.........'
  (vom Bieter einzutragen)
Menge: 1350,000 St

**30.13 Winkelverbinder ABR 100**
Lieferung und Montage
von Winkelverbindern
zur Sicherung der Sparren in Achse 6 und 7

Untergrund: NH-Sparren und Stahlbeton

Typ: ABR 100

incl. Befestigunsmaterial

angebotenes Fabrikat: '.........'
  (vom Bieter einzutragen)
Menge: 220,000 St

**30.14 Durchbrüche 200 x 200**
Durchbrüche in OSB Schalung herstellen
Abmessung 200 x 200 mm
Menge: 15,000 St

**30.15 Durchbrüche 250 x 250**
Durchbrüche in OSB Schalung herstellen
Abmessung 250 x 250 mm
Menge: 1,000 St

**30.16 Durchbruch für Lüftung, DD 250 x 900 mm**
Durchbrüche in Dachkonstruktion herstellen
Incl. statische Auswechslung mit Kanthölzern 8 x 24 cm
Für Lüftungsanlage
DD = 0,25 x 0,90 m

Die Öffnungen sind durchtrittsicher abzudecken.
Menge: 1,000 St

**30.17 Durchbruch für Lüftung, DD 1.300 x 900 mm**
Durchbrüche in Dachkonstruktion herstellen
Incl. statische Auswechslung mit Kanthölzern 8 x 24 cm
Für Lüftungsanlage
DD = 1,30x 0,90 m

Die Öffnungen sind durchtrittsicher abzudecken.
Menge: 1,000 St

**30.18 Durchbruch für Lüftung, DD 1.300 x 1.200 mm**
Durchbrüche in Dachkonstruktion herstellen
Incl. statische Auswechslung mit Kanthölzern 8 x 24 cm
Für Lüftungsanlage
DD = 1,30x 1,20 m

Die Öffnungen sind durchtrittsicher abzudecken.
Menge: 1,000 St

**30.19 Durchbruch für RWA, DD 1.400 x 1.000 mm**
Durchbrüche in Dachkonstruktion herstellen
Incl. statische Auswechslung mit Kanthölzern 8 x 24 cm
Für RWA
DD = 1,40x 1,00 m

Die Öffnungen sind durchtrittsicher abzudecken.
Menge: 3,000 St

**30.20 Durchbruch für RWA, DD 2.100 x 3.060 mm**
Durchbrüche in Dachkonstruktion herstellen
Incl. statische Auswechslung mit Kanthölzern 10 x 24 cm
Für RWA
DD = 2,1 x 3,60 m

Die Öffnungen sind durchtrittsicher abzudecken.
Menge: 8,000 St

### Titel 40 Notabdichtung

**40.1 Notabdichtung/Dampfsperre OSB-Platten**
Liefern und Verlegen einer Flachdachbahn

Dampfsperre auf die OSB/3 Platten
nach Herstellervorschrift.

Nagelbare und durchtrittfeste kaltselbstklebende Elastomerbitumen-Dampfsperrbahn
gemäß DIN EN 13970 mit oberseitiger Aluminiumpolyester-Kombiauflage und Alu-freiem
Rand.
Dampfdicht (sd-Wert > 1.500 m)
Oberseite: trittfeste Aluminiumpolyesterkombination mit Glasvlies 60 g/m², blendfrei
beschichtet, mit abziehbarem Längsrandstreifen
Deckschicht: kaltselbstklebendes
Elastomerbitumen
Unterseite: abziehbare Folie mit
Längsrandperforation

Die Dampfsperre dient bis zum Verlegen der Dämmung als Notabdichtung und muss aus diesem Grunde wasserdicht und gegen Windsog gesichert hergestellt werden.

Die Stösse der Bahnen sind mit dem Heissluftfön und einer Anpressrolle zu verschweissen.

Angebotenes Fabrikat: '.........'

(Bietereintrag)
Menge: 1875,000 m²

**40.2 Notabdichtung-Anarbeiten an aufgehende Bauteile-OSB**
Anarbeiten der Dampfsperre an aufgehende Bauteile
H=65 cm
Untergrund OSB/3 Platten
nach Herstellervorschriften
Menge: 95,000 m

**40.3 Notabdichtung-Anarbeiten an aufgehende Bauteile-Beton**
Anarbeiten der Dampfsperre an aufgehende Bauteile
H=65 cm
Untergrund Stahlbeton
nach Herstellervorschriften
Menge: 95,000 m

**40.4 Notabdichtung-Zulage Innen-/Aussenecken**
Zulage Innen-/Aussenecken
Menge: 4,000 St

**40.5 Notabdichtung-Anschluss an Attikaabläufe**
Anschluss an Attikaabläufe
Abmessung 1,00 x 0,20 m

Anschluss nach Herstellervorschrift
Menge: 6,000 St

**40.6 Dampfsperre anarbeiten an für Rohre DN 125**
Dampfsperre an Lüftungsrohren/Kanälen hochführen
und befestigen

für Rohre DN 125
Menge: 15,000 St

**40.7 Dampfsperre anarbeiten an für Rohre DN 200**
Dampfsperre an Lüftungsrohren/Kanälen hochführen
und befestigen

für Rohre DN 200
Menge: 1,000 St

**40.8 Dampfsperre anarbeiten an Durchbrüche 250 x 900 mm**
Dampfsperre an Lüftungsrohren/Kanälen hochführen
und befestigen.
Inclusive der Eckausbildung

Abmessung 250 x 900 (mm)
Menge: 1,000 St

**40.9 Dampfsperre anarbeiten an Durchbrüche 1.300 x 900 mm**
Dampfsperre an Lüftungsrohren/Kanälen hochführen
und befestigen.
Inclusive der Eckausbildung

Abmessung 1.300 x 900 (mm)
Menge: 1,000 St

**40.10 Dampfsperre anarbeiten an Durchbrüche 1.300 x 1.200 mm**
Dampfsperre an Lüftungsrohren/Kanälen hochführen
und befestigen.
Inclusive der Eckausbildung

Abmessung 1.300 x 1.200 (mm)
Menge: 1,000 St

**40.11 Dampfsperre anarbeiten an Durchbrüche 1.400 x 1.000 mm**
Dampfsperre an RWA hochführen
und befestigen.
Inclusive der Eckausbildung

Abmessung 1.400 x 1.000 (mm)
Menge: 3,000 St

**40.12 Dampfsperre anarbeiten an Durchbrüche 2.100 x 3.060 mm**
Dampfsperre an RWA hochführen
und befestigen.
Inclusive der Eckausbildung

Abmessung 2.100 x 3.060 (mm)
Menge: 8,000 St

### Titel 50 Unterdecke

**50.1 Holzwolle Akkustikplatten, A1**
magnesitgebundene Holzwolle-Akustikplatten A1 mit Unterkonstruktion
liefern und montieren
Befestigung auf Lattung/Konterlattung 30/50 mm direkt auf der Sparrenlage
mit 10 mm Schattenfuge
incl. Befestigungsmatererial und Rollgerüst für Montage
Einbauhöhe: 4,85 bis 8,15 m ü.OKRB

Plattengröße:  1.250 x 625 mm
Dicke:  35 mm
Farbe:  weiß

angebot. Fabrikat

'.....................................'
  Bietereintrag
Menge: 1375,000 m²

### Titel 60 Stundenlohnarbeiten

*Hinweis: Stundenlohnarbeiten*
Stundenlohnarbeiten dürfen nur auf besondere Anweisung der Bauleitung ausgeführt werden. Nachweise hiefür sind arbeitstäglich zur Anerkennung vorzulegen.
Mit der Abgabe dieses Angebotes erklärt der
Bieter rechtsverbindlich, dass die Verrechnungssätze der Stundenlohnarbeiten unter Beachtung der preis- rechtlichen Vorschriften ermittelt sind und unabhängig von der Anzahl der abgerechneten Stunden Gültigkeit haben. Die Verrechnungskosten beinhalten die Gemein- kosten, Sozialbeiträge, evtl. Vermögenswirksame
Leistungen sowie sonstige Nebenkosten.

**60.1 Vorarbeiter, Stundenlohnarbeiten**
Für evtl. erforderliche Arbeiten, die nicht im LV
erfaßt sind und gegen Nachweis zur Ausführung kommen
werden berechnet für:

Vorarbeiter
Menge: 10,000 Std

**60.2 Facharbeiter, Stundenlohnarbeiten**
Für evtl. erforderliche Arbeiten, die nicht im LV
erfaßt sind und gegen Nachweis zur Ausführung kommen,
werden berechnet für:

Facharbeiter
Menge: 15,000 Std

**60.3 Bauhelfer, Stundenlohnarbeiter**
Für evtl. erforderliche Arbeiten, die nicht im LV
erfaßt sind und gegen Nachweis zur Ausführung kommen,
werden berechnet für:

Bauhelfer
Menge: 10,000 Std
